# PV-FF-SBW1 V1 PV auf SBW im UB Nord
Angebotsaufforderung (GAEB 90, DA83)
Währung: EUR
Auftraggeber: Wasserverbad Eifel Rur

## Photovoltaik auf Sonderbauwerken im UB N
Datum: 29.10.25

*Hinweis*
Allgemeine Informationen
Der Wasserverband Eifel-Rur plant auf verschiedenen
Sonderbauwerken im Unternehmensbereich Nord
Photovoltaik zu installieren.

Auf folgenden Standorten sollen Photovoltaikanlagen
errichtet werden:
- Pumpwerk Titz-Hompesch, Am Malefinkbach, 52445 Titz
https://maps.app.goo.gl/ujhpaAHwykyNjEyLA

Abbildung 1: Übersicht Lage Pumpwerk Titz Hompesch

- Pumpwerk Güsten, Am Finkelbach, 52428 Güsten
https://maps.app.goo.gl/bc2UQtc12RbQBAgu6

Abbildung 2: Übersicht Lage SKU Güsten

Bedenken gegen die Art der im Leistungsverzeichnis
beschriebenen Arbeiten sind zwingend vor Angebotsabgabe
ausschließlich schriftlich über die
Kommunikationsfunktion des Vergabeportals einzureichen.

Die in den Positionen erfassten Leistungen beinhalten
generell alle Leistungen, die zu einer "fix und
fertigen Arbeit" und zu einer mängelfreien
Vertragserfüllung erforderlich sind.

Die überlassenen Leistungsverzeichnisse und
Ausführungspläne sind auf Vollständigkeit und
Übereinstimmung zu überprüfen. Unstimmigkeiten in den
Ausführungsunterlagen sind unverzüglich mitzuteilen.

Alle Maße sind vor Ort und vor Beginn der Baumaßnahme
zu prüfen.

Hinweise:
Es muss mindestens ein, von einem deutschen
Netzbetreiber konzessionierter, Elektriker im Betrieb
des Bieters beschäftigt sein. Die Angebote sind bei
fortbestehen der aktuellen Rechtslage mit einem
Mehrwertsteuersatz von 0% abzugeben. (Der Wasserverband
unterliegt als Körperschaft öffentlichen Rechts mit
hoheitlichen Aufgaben in Bezug auf PV-Anlagen aktuell
dem Nullsteuersatz.) Die internen Aufwände zur
Nachweisführung und Umsetzung der
Mehrwertsteuerreduzierung sind im abgegebenen Angebot
mit einzukalkulieren.

Als Entscheidungsgrundlage dient der Gesamtpreis der
Ausschreibung.

*Hinweis*
Baubeschreibung
Auslegung der Photovoltaikanlage

Die zu errichtenden Photovoltaikanlagen sollen im
Eigenverbrauch mit Überschusseinspeisung betrieben
werden. Ein Speicher soll im Pumpwerk Titz-Hompesch
nachrüstbar sein, dieser Speicher ist jedoch nicht Teil
dieser Ausschreibung.

Eine erste Auslegung der Freiflächen Anlagen ergab eine
Leistung von ca. 20 kWp auf dem Pumpwerk Titz Hompesch
und auf dem Sonderbauwerk in Güsten. Für die Dachanlage
auf dem Pumpwerk Titz-Hompesch ergab eine erste
Auslegung 34 kWp installierbare Leistung. Über alle
drei Anlagen hinweg ergibt sich somit eine Leistung von
74 kWp. Diese Leistung ist im nachfolgenden
Leistungsverzeichnis als Kalkulations- bzw.
Angebotsgrundlage heranzuziehen. Insgesamt ist eine
Abweichung von 15 % zur angegebenen Leistung (bezogen
auf die Gesamtleistung von 74 kWp) zulässig. Sollte
nach erstellter Werkplanung durch den Auftragnehmer
Mehrleistung installiert werden können, wird dies über
Mengenmehrungen des Leistungsverzeichnisses vergütet.

Die von den jeweiligen Anlagen eingenommene Grundfläche
darf 100 m2  und die Höhe der Anlage inklusive der
Module darf 3 m nicht überschreiten. Die Fläche
zwischen Modultischen und Modulreihen ist in die 100 m2
mit einzuplanen.

Die Auslegung soll optimiert auf mögliche Verschattung
durchgeführt werden.

Schnittstellen

Blitzschutz:
Die PV-Anlage soll im Trennungsabstand errichtet
werden. Der Blitzschutz wird vor Baubeginn für die
PV-Anlage ertüchtigt.

Netzanschluss:
Sowohl ein Interneteinschluss, sowie ein
Leistungsabgang auf Klemme werden für die PV-Anlagen
vorgerüstet.

Bei der Planung sind die folgenden Richtlinien und
Normen zu befolgen. Die Anlage ist nach dem aktuellen
Stand der Technik zu errichten. Die unten aufgeführten
Normen und Richtlinien haben keinen Anspruch auf
Vollständigkeit.

Normen/Planungsrichtlinien:

- VDE-AR-N 4100:2019-04
- VDE-AR-N 4105:2020-10
- DIN VDE 0100-802 (VDE 0100-802): 2021-10
- DIN VDE 0298-4:2023-06
- DIN EN 62305-1
- DIN EN 62305-2
- DIN EN 62305-3
- VDS 3145
- VDS 6023
- VDS 2234

Arbeitszeiten

Arbeiten auf dem Gelände sind Mo.-Do. von 7:00 bis
15:00 Uhr möglich, abweichende Arbeitszeiten sind mit
dem Betrieb abzustimmen.

Hinweis:
Da die Standorte nicht ständig besetzt sind, die
Gebäude aber planmäßig zugänglich sein müssen, ist der
Errichtungstermin frühzeitig mind. eine Woche vor
Baubeginn abzustimmen.

Die Ausführung soll bis zum 31.05.2026 erfolgen.

### Bereich 1 Bauvorhaben

#### Abschnitt 1.1 Planung und Projektierung

**1.1.10 Werk- und Montageplanung**
Die Photovoltaikanlage ist durch den Auftragnehmer
vollständig auszulegen unter Berücksichtigung:

- Des Stands der Technik
- Der Platzverhältnisse
- Den angegebenen Abstands- und
Dimensionierungsregelungen
- Der technischen Abläufe
- Der erforderlichen Schlitze, Durchbrüche sowie
Tiefbauarbeiten
- Der Standsicherheit

Die Werk- und Montageplanung ist auf Grundlage eines
auftragnehmerseitigen Aufmaßes vorzubereiten und
terminbezogen, jedoch mindestens zwei Wochen vor der
geplanten Montage mit dem Auftraggeber zur
Freizeichnung zu übergeben.

Als Auslegungsgrundlage der PV-Stränge
(Kurzschlussstrom/Leerlaufspannung) soll eine
Mindesttemperatur von -20°C  und eine Maximaltemperatur
von 80°C angenommen werden (wodurch sich eine
Temperaturdifferenz von 45k bzw. 55k STC 25°C ergibt).
Menge: 2,000 St

#### Abschnitt 1.2 Photovoltaik-Freifläche Pumpwerk Titz Hompesch

**1.2.10 Gründung/Fundamentierung**
Die Fundamentierung bzw. Gründung ist so auszuführen,
dass die Standsicherheit der PV-Anlage sichergestellt
ist. Die PV-Anlage muss gegen einsinken, rutschen und
abheben ausreichend gesichert sein. Die Auslegung der
Fundamente bzw. Gründung soll nach den Vorgaben des
Unterkonstruktionssystem Herstellers erfolgen.

Montageuntergrund:

Titz-Hompesch: Rasenfläche, Neigung der Fläche ca. 5°,
das Gelände ist jedoch inhomogen, stellenweise treten
Neigungen von 30° auf (Randbereich zum Becken hin). Die
Erdarbeiten, sowie der Abtransport und eine
Bodenverbessrungsschicht sollen  in den Positionen
1.2.120, 1.2.130 und 1.2.140 getrennt ausgewiesen
werden.

Gründung: Betonfundamente

Während der Baumaßnahme ist der Baufortschritt mit
Bildern zu dokumentieren, dabei sollen vor allem die
Maße der Betonfundamente mit Bildern dokumentiert
werden. Die Bilder sind dem Auftragnehmer zur Verfügung
zu stellen.

Hinweis:
Da eine Gründung über Rammung oder ähnliches nicht
garantiert werden kann, soll die Anlage über
Betonfundamente gegründet werden.

Fundamente/Gründung installieren inkl. Lieferung frei
Baustelle.
Menge: 1,000 pau

**1.2.20 Modulunterkonstruktion**
Die Auslegung erfolgt durch den Auftragnehmer
hinsichtlich Wind- bzw. Soglasten und thermischen
Ausdehnungen.

Alle Komponenten sind korrosionsgeschützt auszuführen.

Die Modulunterkonstruktion muss so ausgeführt werden,
dass die Höhe der gesamten PV-Anlage inklusive der
Module 3 m nicht überschreiten darf. Die von der
PV-Anlage eingenommene Fläche darf 100 m2 nicht
überschreiten. Mit einzuberechnen in diese Fläche sind
die Wege zwischen den Modultischen sowie die Fläche
zwischen den Modulen.

Der Rot markierte Bereich hat eine Fläche von ca. 200
qm und dient lediglich der Anzeige der Positionierung
der PV-Anlage. Leichte Abweichungen von der Fläche sind
unter Berücksichtigung der Örtlichen Gegebenheiten
zulässig.

Abbildung 4: Lage Freifläche

Die Mindesthöhe beträgt 80 cm, damit eine ausreichende
Rasenpflege gewährleistet werden kann.

Die Unterkonstruktion ist in den jeweiligen
Potenzialausgleich einzubinden. Der Potenzialausgleich
wird in 1.2.60 näher beschrieben.

Der Preis ist pro Modul anzugeben, inkl. Lieferung frei
Baustelle und Montage.

Hersteller/Typ

.......................................................
.....................................
Vom  Auftragnehmer einzutragen
Menge: 44,000 St

**1.2.30 Module**
Photovoltaikmodule betriebsfertig liefern, montieren
und anschließen.

Die Photovoltaikmodule müssen dabei folgende
Anforderungen erfüllen:

Mindestleistung  440 Wp
Modulwirkungsgrad  > 20%
Bauart  Glas-Glas oder gleichwertig
Rahmen  30 mm, eloxierte Aluminiumlegierung
Anschlussdose  min. IP67 mit Bypassdiode
Photovoltaikkabel  min. 4mm2
Stecker  MC4 EVO2
Leistungsgarantie  min. 85% nach 25 Jahren

Hersteller/Typ

.......................................................
................................
Vom Auftragnehmer einzutragen

Produktgarantie

.......................................................
................................
Vom Auftragnehmer einzutragen

Module montieren, inkl. Material und Lieferung frei
Baustelle.
Menge: 44,000 St

**1.2.40 Wechselrichter**
Wechselrichter Photovoltaik, 3-phasig, 15-20 kVA,
3-MPP-Tracker

Trafoloser dreiphasiger Wechselrichter für
Photovoltaikanlagen mit 3 MPP-Trackern (je 30A max.
MPPT-Strom)
universell als Solar-, Hybrid- oder
Batterie-Wechselrichter einsetzbar
optionale Leistungserweiterung mit Aktivierungscode,
optionale Aktivierung des 3. MPP-Trackers als
Batterieeingang für den Anschluss eines kompatiblen
HV-Speichers
vorbereitet für zusätzliche Batterieladung über
vorhandene AC-Energiequellen
Ersatzstrom-Betrieb mit manuellem Umschalter oder
automatischer Umschalteeinrichtung möglich
DC-Überspannungsschutzmodul vom Typ 2 optional
integrierbar,  mit Datenlogger
geeignet für die Innen- und Außenmontage
max. Eingangsspannung 1000 V
Netzanschluss 3-phasig 400 V/230 V
Leistungsfaktor 0,8 übererregt bis 0,8 untererregt
Wirkungsgrad max. 98 %, Euro Wirkungsgrad 97 %
Schutzklasse (nach IEC 62103) I
mit selbsttätiger Freischaltstelle nach VDE 0126-1-1
Schutzart nach ICE 60529 IP 65
Umgebungstemperatur -20 bis +60 °C, Topologie
transformatorlos
DC-Anschluss 4.6 mm² mit Sunclix-Verbindern,
AC-Anschluss 6.10 mm²,
Schnittstellen 2x LAN, WIFI, RS 485 für Kommunikation
mit Smart Meter, USB, Meldeeingang zur Auswertung eines
externen Überspannungsschutzes, 4 potentialfreie
Relaisausgange (24V, 100mA) zur Laststeuerung
(SG-Ready-kompatibel) und Datenschnittstelle zur
Kaskadierung von Wechselrichtern
Display, LED-Meldeanzeigen, Visualisierung über
integrierten Webserver, Display- oder Smartphone
Applikation möglich, mit selbstlernendem
Schattenmanagement, mit Solar Portal zum Monitoring der
PV-Anlage inkl. Fehlerbenachrichtigung im Störfall per
Mail
Smart-Home-Einbindung über Modbus / Sunspec (TCP), mit
Anschluss für Energy Meter zur dynamischen
Wirkleistungssteuerung und 24-Stunden
Eigenverbrauchsmessung, mit integriertem Eingang zum
Direktanschluss eines Rundsteuerempfängers
 Softwareaktualisierung "AutoUpdate" über Internet,
Zertifizierung nach VDE 0100-712 und VDE-AR-N 4105.
Basisleistung: 15 kW
Max. Ausgangsscheinleistung (cos f = 1): 20 kVA
Max. PV-Leistung: 30 kWp
Optionale Leistungserweiterung Stufe 1: 17,5 kW
Optionale Leistungserweiterung Stufe 2: 20 kW
MPP-Arbeitsspannungsbereich: 75 - 900 V

Hersteller/Typ

'....................................................'
vom Auftragnehmer einzutragen.

Wechselrichter liefern frei Baustelle.
Menge: 1,000 St

**1.2.45 Wechselrichterbefestigung**
Der Wechselrichter ist nach Herstellervorgaben zu
installeren, dabei ist insbesondere auf ausreichend
Abstand umlaufend um den Wechselrichter, Schutz vor
Wettereinflüssen, sowie die sichere Verankerung zu
achten.

Der Wechselrichter soll außen in der Nähe der
Photovoltaikanlage rückseitig installiert werden.

Abbildung 5: Standort Wechselrichter Freifläche
Pumpwerk Titz Hompesch

Befestigungsmaterial montieren, Wechselrichter
befestigen inkl. Material und Lieferung frei Baustelle.
Menge: 1,000 St

**1.2.50 Gleichstromkabelsystem**
Es sind Kabel gemäß DIN  EN 50618 VDE 0283-618:2015-11
zu verwenden. Diese sind angemessen zu dimensionieren
(max 1 % Leistungsverlust, jedoch mindestens 4 mm2).

Die Auslegung hat induktionsarm zu erfolgen, d.h. dass
größere Schleifen vermieden werden sollen. Die Kabel
sind ordnungsgemäß und langfristig zu befestigen. An
exponierten Stellen, an denen die Kabel Sonnenstrahlung
ausgesetzt sind, sind diese in ausreichend
dimensionierten Installations. oder Flexrohren zu
verlegen. Werden Leitungen an Wänden oder im Gebäude
verlegt, so sind diese ebenfalls in ausreichend
dimensionierten Installationsrohren zu verlegen.

Werden die Leitungen durch Erdreich geführt, so sind
sie in geeigneten Schutzrohren zu verlegen. Bei Ein-
und Austritt sind die Leitungen permanent vor
Beschädigungen durch z.B. Geräte zur Rasenpflege zu
schützen. Der Schutz kann z.B. durch Sockelsteine
ausgeführt werden. Leitungsführungen im Erdreich sind
frostsicher auszuführen. Der Tiefbau ist mit
einzukalkulieren. Es müssen für die Erdverlegung
geeignete Kabel verwendet werden (z.B. H1Z2Z2-K)

Der genaue Kabelweg hängt von der Positionierung der
Modultische  und des Wechselrichters ab.

Leitung verlegen und anschließen inkl. Lieferung frei
Baustelle.
Menge: 1,000 pau

**1.2.60 Potenzialausgleich**
Die Unterkonstruktion und der Wechselrichter sind am
Modulfeld zu erden.

Durchmesser Potenzialausgleich: mind. 16 mm2
Material: Kupfer oder gleichwertig
Farbe des Kabels: grün-gelb
Erdungswiderstand: Max. 10 Ohm

Erder installieren, Erder anschließen und durchmessen,
inkl. Lieferung frei Baustelle.
Menge: 1,000 pau

**1.2.70 Überspannungsschutz**
Alle Leitungen die von außen in das Gebäude eingeführt
werden, sind unmittelbar nach Gebäudeeintritt mit einem
Überspannungsschutz zu versehen. Dabei ist ein
geeigneter Überspannungsableiter zu verwenden.

Bei der Auslegung des Überspannungsschutzes ist auf
energetische Koordination zu achten. Der Hersteller des
Überspannungsschutzes sollte typengleich zum im
Schaltschrank verbauten Überspannungsschutz sein.

Verbautes Fabrikat: Fa. Dehn

Überspannungsschutz Montieren und anschließen, inkl.
Lieferung frei Baustelle.
Menge: 1,000 St

**1.2.80 Netzanschluss**
Die Anschlüsse der Photovoltaikanlagen werden im
Gebäude in einem dafür angebrachten Aufputzschrank und
der Hauptverteilung vorgerüstet. Der Anschluss der
Wechselrichter erfolgt auf Klemme im Aufputzschrank

Folgende Komponenten werden bereits vorgerüstet:

- Internetverbindung über RJ 45
- Energiemessgerät(e) zur Erfassung der
Erzeungungsenergie
- NA-Schutzrelais
- Kostal Smart Energy Meter an der Einspeisung des
Gebäudes
- Leistungsabgang auf Klemme
- Leistungsabgang für FRSE auf Klemme

Ein Funkrundsteuerempfänger wird bauseits nicht
vorgerüstet und ist vom Auftragnehmer zu installieren.

Abbildung 8: Anschlusskonzept

Die Wechselrichterleistung soll zunächst gemäß § 9
Absatz 2 EEG 2023 auf 60 %  der Modulleistung reduziert
werden.

Photovoltaikanlage auf Klemme anschließen,
Funkrundsteuerempfänger installieren und in Betrieb
nehmen, inkl. Lieferung frei Baustelle.
Menge: 1,000 pau

**1.2.90 Leitungsverlegung Wechselrichter - Unterverteilung**
Der Wechselrichter soll Rückseitig an den Modultischen
angebracht werden. Die Wechselstromleitung vom
Wechselrichter soll zunächst in einem Kabelgraben bis
zum Pumpenraum geführt werden. An diesem Raum soll die
Leitung bis zum Betonsockel hochgeführt werden.
Anschließend soll das Kabel angeschlagen an den
Betonsockel bis zur gepflasterten Fläche und kurz vor
der gepflasterten Fläche in den Boden geführt werden.
Es ist von dort ca. 1 m Pflaster zu entfernen und das
Kabel bis in den Kabelschacht zu verlegen. Von dort
kann es über Leerrohrverbindungen bis in einen
Schaltschrank geführt werden. Von Dort kann die Leitung
dann über die Wand in einem Panzerrohr bis zur
PV-Unterverteilung geführt werden. Die Verlegung im
Panzerrohr wird in Pos. 1.2.110 getrennt betrachtet.

Bei Ein- und Austritt der Leitung in die Erde ist diese
durch z.B. ein Blech zu schützen. Am betonsockel sind
die Leitungen durch geeignete
Aluminiuminstallationsrohre zu schützen.

Leistungskabel:
Kabeltyp: NYY-J
Querschnitt: mind. 10 mm2

Steuerleitung:
Kabeltyp:  5x0,8

Internetkabel:
Kabeltyp:  mind. Cat7

Abb: 9: Übersicht Leitung Wechselrichter

Leitung verlegen, Leitung im Schutzrohr am Sockel
führen, Pflaster entfernen, Leitung im Leerrohr
verlegen,  Pflaster neu verlegen. Kernbohrung in
Kabelschacht durchführen und Leerrohr einbringen.
Leitung durch Leerrohr ziehen, Kernborhung zur Wand der
PV-Unterverteilung durchführen und brandschotten,
Leitung bis zur PV-Unterverteilung führen, in der PV-UV
anschließen inkl. Material und Lieferung frei
Baustelle.

Der Kabelgraben soll separat in Pos. 1.2.100
ausgewiesen werden.
Menge: 55,000 m

**1.2.100 Kabelgraben**
Kabelgraben Tiefe 70 cm. Inkl. 10 cm Sandschicht und
Leerrohr.

Ausheben, Leerrohrverlegung mit Zugdraht,
wiederverschließen, inkl. aller Materialien frei
Baustelle.
Menge: 4,000 m

**1.2.110 Leitungsverlegung im Panzerrohr**
Durchmesser: DN 20-40

Leitung in geeignetem Panzerrohr verlegen inkl.
Material und Lieferung frei Baustelle.
Menge: 20,000 m

**1.2.120 Erdarbeiten**
Boden ausheben und auf dem Gelände des Pumpwerks
lagern.

Bodenklasse 3-4
Menge: 20,000 m3

**1.2.130 Abtransport/Entsorgung**
Bodenaushub vom Oberboden des Pumpwerks zu einer
Deponie abtransportieren und entsorgen.

Boden unkontaminiert und frei von Altlasten.
Menge: 20,000 m3

**1.2.140 Bodenverbesserungsschicht**
Bodenverbesserungsschicht aus Kiessand der Bodengruppe
GW oder GI nach DIN 18196.

Dicke: 10 cm

Bodenverbesserungsschicht aufbringen und verdichten
inkl. Material und Lieferung frei Baustelle.
Menge: 100,000 m2

#### Abschnitt 1.3 Photovoltaik Dachanlage Pumpwerk Titz Hompesch

**1.3.10 Modulunterkonstruktion**
Das Dach ist als Satteldach mit Tonziegel Eindeckung
ausgeführt.

Die Auslegung erfolgt durch den Auftragnehmer
hinsichtlich Wind- bzw. Soglasten und thermischen
Ausdehnungen. Die Flächenlast darf aus statischen
Gründen 15 kg/m2  nicht überschreiten.

Alle Komponenten sind korrosionsgeschützt auszuführen.

Abbildung 10: Lage Dachfläche

Die Unterkonstruktion ist im Trennungsabstand zum
bestehenden Blitzschutz zu errichten. Der
Trennungsabstand wird seitens des Blitzschutzbauers
vorgegeben.  Der Blitzschutz wird im Zuge der
PV-Installation ertüchtigt, der Blitzschutzbauer wird
die Absturzsicherung der PV-Anlage mitnutzen.

Alle benötigten Komponenten auslegen, montieren inkl.
Lieferung frei Baustelle.
Menge: 66,000 St

**1.3.20 Module**
Photovoltaikmodule betriebsfertig liefern, montieren
und anschließen.

Die Photovoltaikmodule müssen dabei folgende
Anforderungen erfüllen:

Mindestleistung  440 Wp
Modulwirkungsgrad  > 20%
Bauart  Glas-Glas oder gleichwertig
Rahmen  30 mm, eloxierte Aluminiumlegierung
Anschlussdose  min. IP67 mit Bypassdiode
Photovoltaikkabel  min. 4mm2
Stecker  MC4 EVO2
Leistungsgarantie  min. 85% nach 25 Jahren

Hersteller/Typ

.......................................................
................................
Vom Auftragnehmer einzutragen

Produktgarantie

.......................................................
................................
Vom Auftragnehmer einzutragen

Module montieren, inkl. Material und Lieferung frei
Baustelle.
Menge: 66,000 St

**1.3.30 Wechselrichter**
Wechselrichter Photovoltaik, 3-phasig, 15-20 kVA,
3-MPP-Tracker

- Trafoloser dreiphasiger Wechselrichter für
Photovoltaikanlagen mit 3 MPP-Trackern (je 30A max.
MPPT-Strom)
- universell als Solar-, Hybrid- oder
Batterie-Wechselrichter einsetzbar,
- optionale Leistungserweiterung mit Aktivierungscode,
- optionale Aktivierung des 3. MPP-Trackers als
Batterieeingang für den Anschluss eines kompatiblen
HV-Speichers,
- vorbereitet für zusätzliche Batterieladung über
vorhandene AC-Energiequellen,
- Ersatzstrom-Betrieb mit manuellem Umschalter oder
automatischer Umschalteeinrichtung möglich,
- DC-Überspannungsschutzmodul vom Typ 2 optional
integrierbar
- mit Datenlogger, geeignet für die Innen- und
Außenmontage,
- max. Eingangsspannung 1000 V,
- Netzanschluss 3-phasig 400 V/230 V,
- Leistungsfaktor 0,8 übererregt bis 0,8 untererregt,
- Wirkungsgrad max. 98 %, Euro Wirkungsgrad 97 %,
- Schutzklasse (nach IEC 62103) I, mit selbsttätiger
Freischaltstelle nach VDE 0126-1-1,
- Schutzart nach ICE 60529 IP 65, Umgebungstemperatur
-20 bis +60 °C,
- Topologie transformatorlos, DC-Anschluss 4.6 mm² mit
Sunclix-Verbindern,
- AC-Anschluss 6.10 mm²,
- Schnittstellen 2x LAN, WIFI, RS 485 für Kommunikation
mit Smart Meter, USB, Meldeeingang zur Auswertung eines
externen
- Überspannungsschutzes, 4 potentialfreie
Relaisausgänge (24V, 100mA) zur Laststeuerung
(SG-Ready-kompatibel) und
- Datenschnittstelle zur Kaskadierung von
Wechselrichtern,
- Display, LED-Meldeanzeigen, Visualisierung über
integrierten Webserver, Display- oder Smartphone
Applikation möglich, mit
- selbstlernendem Schattenmanagement, mit Solar Portal
zum Monitoring der PV-Anlage inkl.
Fehlerbenachrichtigung im Störfall per - Mail,
Smart-Home-Einbindung über Modbus / Sunspec (TCP),
- mit Anschluss für Energy Meter zur dynamischen
Wirkleistungssteuerung und 24-Stunden
Eigenverbrauchsmessung, mit
- integriertem Eingang zum Direktanschluss eines
Rundsteuerempfängers,
- Softwareaktualisierung "AutoUpdate" über Internet,
Zertifizierung nach VDE 0100-712 und VDE-AR-N 4105.
- Basisleistung: 15 kW
- Max. Ausgangsscheinleistung (cos f = 1): 20 kVA
- Max. PV-Leistung: 30 kWp
- Optionale Leistungserweiterung Stufe 1: 15 kW
- Optionale Leistungserweiterung Stufe 2: 20 kW
- MPP-Arbeitsspannungsbereich: 75 - 900 V
- Der Wechselrichter ist so zu belegen, dass ein
Batteriespeicher nachgerüstet werden kann (Ein
MPPT-Tracker ist hierfür frei zu lassen).

Hersteller/Typ

'....................................................'
vom Auftragnehmer einzutragen.

Wechselrichter liefern frei Baustelle.
Menge: 2,000 St

**1.3.40 Wechselrichterbefestigung**
Die Wechselrichter sind nach Herstellervorgaben zu
installieren, dabei ist insbesondere auf ausreichend
Abstand umlaufend um den Wechselrichter, sowie die
sichere Verankerung in der Wand zu achten.

Die Wechselrichter sollen im Betriebsgebäude an der
Wand installiert werden.

Abbildung 11: Wand Wechselrichterbefestigung

Abbildung 12: Lageplan Wechselrichter Aufstellort

Befestigungsmaterial montieren, Wechselrichter
befestigen inkl. Lieferung frei Baustelle.
Menge: 2,000 St

**1.3.50 Gleichstromkabelsystem**
Es sind Kabel gemäß DIN  EN 50618 VDE 0283-618:2015-11
zu verwenden. Diese sind angemessen zu dimensionieren
(max 1 % Leistungsverlust, jedoch mindestens 4 mm2).

Die Auslegung hat induktionsarm zu erfolgen, d.h. dass
größere Schleifen vermieden werden sollen. Die Kabel
sind ordnungsgemäß und langfristig zu befestigen. An
exponierten Stellen, an denen die Kabel Sonnenstrahlung
ausgesetzt sind, sind diese in ausreichend
dimensionierten Installations oder Flexrohren zu
verlegen. Werden Leitungen an Wänden oder im Gebäude
verlegt, so sind diese ebenfalls in ausreichend
dimensionierten Installationsrohren zu verlegen.

Die Verlegung zum Wechselrichter im Gebäude kann über
den Dachstuhl erfolgen. Die Verlegung im Gebäude soll
in Panzerrohr durchgeführt werden. Die Verlegung soll
in Position 1.3.50 getrennt ausgewiesen werden.

Leitung verlegen und anschließen inkl. Material und
Lieferung frei Baustelle.
Menge: 1,000 pau

**1.3.60 Potenzialausgleich**
Die Unterkonstruktion und der Wechselrichter sind in
den Potenzialausgleich des Gebäudes einzubinden und
blitzschutztragfähig auszuführen.

Durchmesser Potenzialausgleich Unterkonstruktion: mind.
16 mm2
Material : Kupfer oder gleichwertig
Durchmesser Potenzialausgleich Wechselrichter: mind. 6
mm2
Material : Kupfer oder gleichwertig
Farbe des Kabels: grün-gelb

Werden Leitungen an Wänden oder im Gebäude verlegt, so
sind diese in ausreichend dimensionierten
Installationsrohren zu verlegen.

Abbildung 13: Potenzialausgleichsschiene

Abbildung 14: NSHV

Leitung, Schutzrohre und weiteres Material liefern,
installieren und anschließen.
Menge: 20,000 m

**1.3.70 Überspannungsschutz**
Alle Leitungen die von außen in das Gebäude eingeführt
werden, sind unmittelbar nach Gebäudeeintritt mit einem
Überspannungsschutz zu versehen. Dabei ist ein Typ I/II
Ableiter zu verwenden.

Bei der Auslegung des Überspannungsschutzes ist auf
energetische Koordination zu achten. Der Hersteller des
Überspannungsschutzes sollte typengleich zum im
Schaltschrank verbauten Überspannungsschutz sein.

Verbautes Fabrikat: Fa. Dehn

Überspannungsschutz Montieren und anschließen, inkl.
Lieferung frei Baustelle.
Menge: 1,000 St

**1.3.80 Netzanschluss**
Die Anschlüsse der Photovoltaikanlagen werden im
Gebäude in einem dafür angebrachten Aufputzschrank und
der Hauptverteilung vorgerüstet. Der Anschluss der
Wechselrichter erfolgt auf Klemme.

Folgende Komponenten werden bereits vorgerüstet:

- Internetverbindung über RJ 45
- Energiemessgerät(e) zur Erfassung der erzeugten
Energie
- NA-Schutzrelais
- Kostal Smart Energy Meter an der Einspeisung des
Gebäudes

Abbildung 15: Anschlusskonzept PV-Anlagen

Ein Funkrundsteuerempfänger wird bauseits nicht
vorgerüstet und ist vom Auftragnehmer zu installieren.
Die Wechselrichterleistung soll zunächst gemäß § 9
Absatz 2 EEG 2023 auf 60 %  der Modulleistung reduziert
werden.

Photovoltaikanlage auf Klemme anschließen,
Funkrundsteuerempfänger installieren und in Betrieb
nehmen, inkl. Lieferung frei Baustelle.
Menge: 1,000 pau

**1.3.90 Leitungsverlegung Wechselrichter - Unterverteilung**
Der Wechselrichter soll auf der Wand neben dem
Aufputzschrank angebracht werden. Die Leitungen sind in
Installationsrohr bis zum Schaltschrank an der Wand zu
führen. Die Verlegung im Panzerrohr soll in Pos.
1.3.110 separat ausgewiesen werden.

Leistungskabel:
Kabeltyp: NYY-J
Querschnitt: mind. 10 mm2

Steuerleitung:
Kabeltyp:  5x0,8

Internetkabel:
Kabeltyp:  mind. Cat7

Abbildung 16: Leitungsführung Anschlussraum

Leitung verlegen und anschließen, inkl. Material und
Lieferung frei Baustelle.
Menge: 5,000 m

**1.3.100 Einrüstung**
Das Gebäude ist für die arbeiten einzurüsten. Das
Gerüst soll ebenfalss für den Blitzschutzbauer
zugänglich gemacht werden. Die Standzeiten sind zur
Abstimmung frühzeitig, mindestens jedoch zwei Wochen
vor dem Aufbau anzumelden.

Das Gerüst frei Baustelle liefern, aufbauen und prüfen.
Menge: 1,000 pau

**1.3.110 Leitungsverlegung im Panzerrohr**
Durchmesser: DN 30-40

Leitung in geeignetem Panzerrohr verlegen inkl.
Material und Lieferung frei Baustelle.
Menge: 10,000 m

#### Abschnitt 1.4 Photovoltaik-Freifläche Sonderbauwerk Güsten

**1.4.10 Gründung/Fundamentierung**
Die Fundamentierung bzw. Gründung ist so auszuführen,
dass die Standsicherheit der PV-Anlage sichergestellt
ist. Die PV-Anlage muss gegen einsinken, rutschen und
abheben ausreichend gesichert sein. Die Auslegung der
Fundamente bzw. Gründung soll nach den Vorgaben des
Unterkonstruktionssystem Herstellers erfolgen.

Montageuntergrund:

Rasenfläche, Neigung der Fläche <5° die Erdarbeiten.
Die Erdarbeiten, sowie der Abtransport und eine
Bodenverbessrungsschicht sollen  in den Positionen
1.4.120, 1.4.130 und 1.4.140 getrennt ausgewiesen
werden.

Gründung: Betonfundamente

Hinweis:
Da eine Gründung über Rammung oder ähnliches nicht
garantiert werden kann, soll die Anlage über
Betonfundamente gegründet werden.

Während der Baumaßnahme ist der Baufortschritt mit
Bildern zu dokumentieren, dabei sollen vor allem die
Maße der Betonfundamente mit Bildern dokumentiert
werden. Die Bilder sind dem Auftragnehmer zur Verfügung
zu stellen.

Fundamente/Gründung installieren inkl. Lieferung frei
Baustelle.

Art der Gründung (z.B. Streifenfundamente)

.......................................................
.......................
Vom Auftragnehmer einzutragen
Menge: 1,000 pau

**1.4.20 Modulunterkonstruktion**
Die Auslegung erfolgt durch den Auftragnehmer
hinsichtlich Wind- bzw. Soglasten und thermischen
Ausdehnungen.

Alle Komponenten sind Korrosionsgeschützt auszuführen.

Die Modulunterkonstruktion muss so ausgeführt werden,
dass die Höhe der gesamten PV-Anlage inklusive der
Module 3 m nicht überschreitet. Die von der PV-Anlage
eingenommene Fläche darf 100 m2 nicht überschreiten.
Mit einzuberechnen in diese Fläche sind die Wege
zwischen den Modultischen sowie die Fläche zwischen den
Modulen. Der Rot markierte Bereich hat eine Fläche von
ca. 300 qm und dient lediglich der Anzeige der
Positionierung der PV-Anlage. Leichte Abweichungen von
der Fläche sind unter Berücksichtigung der Örtlichen
Gegebenheiten zulässig.

.

Abbildung 17: Lage Freifläche

Die Mindesthöhe beträgt 80 cm, damit eine ausreichende
Rasenpflege gewährleistet werden kann.

Die Unterkonstruktion ist in den jeweiligen
Potenzialausgleich einzubinden. Der Potenzialausgleich
wird in 1.4.60 näher beschrieben.

Der Preis ist pauschal für die angegebene Leistung
anzugeben, inkl. Lieferung frei Baustelle und Montage.

Hersteller/Typ

.......................................................
.....................................
Vom  Auftragnehmer einzutragen
Menge: 44,000 St

**1.4.30 Module**
Photovoltaikmodule betriebsfertig liefern, montieren
und anschließen.

Die Photovoltaikmodule müssen dabei folgende
Anforderungen erfüllen:

Mindestleistung  440 Wp
Modulwirkungsgrad  > 20%
Bauart  Glas-Glas oder gleichwertig
Rahmen  30 mm, eloxierte Aluminiumlegierung
Anschlussdose  min. IP67 mit Bypassdiode
Photovoltaikkabel  min. 4mm2
Stecker  MC4 EVO2
Leistungsgarantie  min. 85% nach 25 Jahren

Hersteller/Typ

.......................................................
................................
Vom Auftragnehmer einzutragen

Produktgarantie

.......................................................
................................
Vom Auftragnehmer einzutragen

Module montieren, inkl. Material und Lieferung frei
Baustelle.
Menge: 44,000 St

**1.4.40 Wechselrichter**
Integrierte Hauptmerkmale:

Integrierter System Manager mit Netzmanagementfunktion
zur Wirk- und Blindleistungsregelung am
Netzanschlusspunkt sowie Möglichkeit der direkten
Einbindung eines Rundsteuersignalempfängers
Leistungsoptimierung bei verschatteten Modulen
Lichtbogenschutzfunktion
U-I-Generatordiagnose (PV-Kennlinienmessung)
Steckplätze zur Ausstattung mit DC-seitigen
Überspannungsschutzmodulen
Werkzeuglose DC-Steckverbinder
Blindleistungsbereitstellung auch bei Nacht
Normkonformer Netz- und Anlagenschutz (NA-Schutz) gemäß
VDE-AR-N-4105. Keine externen Kuppelschalter notwendig.
Servicefunktion (z.B. automatische Fehlerdiagnose und
Bereitstellung von Austauschgeräten)

Schnittstellen:

W-LAN, Ethernet
Integrierte digitale Eingänge, Multifunktionsrelais und
Schnellstop
Monitoring Portal (mit oder ohne zusätzlichen
Datenlogger, Zertifiziert nach ISO/IEC 27001,
Server-Standort: Deutschland)
Webbasierte Benutzeroberfläche
Apps für Installateure und Betreiber

Optionale Merkmale:

Sensor Modul
DC-Überspannungsableiter - Typ II, Typ I/II
DC-Anschluss-Cover für Berührschutz
Möglichkeit zur Anbindung eines Datenloggers:
erweitertes Monitoring, Anlagenregelung, uvm.

Technische Daten:

PV-Anschluss:
Max. PV-Generatorleistung: 15 kWp
Max. Eingangsspannung: 1000 V
MPP-Spannungsbereich: 257-800 V
Max. Eingangsstrom / per MPPT: 60 / 24 A
Anzahl MPPT: 3
Anzahl paralleler Strings: je 2

Netz-Anschluss:
Bemessungsleistung bei 230 V, 50 Hz: 15 kW
AC-Nennspannung: 3 / N / PE, 230 / 400 V
Leistungsfaktor: 0-1

Wirkungsgrad:
Max. Wirkungsgrad: 98,2 %
Europ. Wirkungsgrad: 97,8 %

Allgemeines:

Betriebstemperaturbereich: -25 bis' +60 °C
Maße (BxHxT): 728 / 762 / 266 mm
Gewicht: 35 kg
Schutzart: IP65
Deckelfarbe: weiß
Garantie: 5 Jahre / Erweiterbar auf 20 Jahre

Hersteller/Typ

.......................................................
........................
Vom Auftragnehmer auszufüllen

Wechselrichter liefern frei Baustelle.
Menge: 1,000 St

**1.4.45 Wechselrichterbefestigung**
Die Wechselrichter sind nach Herstellervorgaben zu
instailleren. Dabei ist insbesondere auf ausreichend
Abstand umlaufend um den Wechselrichter zu achten.

Der Wechselrichter soll im Betriebsgebäude aufgehangen
werden. Die Position wird in Abbildung 19 dargestellt.

Abbildung 18: Standort Wechselrichter

Abbildung 19: Wand Befestigung Wechselrichter

Befestigungsmaterial montieren, Wechselrichter
befestigen inkl. Lieferung frei Baustelle.
Menge: 1,000 St

**1.4.50 Gleichstromkabelsystem**
Es sind Kabel gemäß DIN  EN 50618 VDE 0283-618:2015-11
zu verwenden. Diese sind angemessen zu dimensionieren
(max 1 % Leistungsverlust, jedoch mindestens 4 mm2.

Die Auslegung hat induktionsarm zu erfolgen, d.h. dass
größere Schleifen vermieden werden sollen. Die Kabel
sind ordnungsgemäß und langfristig zu befestigen. An
exponierten Stellen, an denen die Kabel Sonnenstrahlung
ausgesetzt sind, sind diese in ausreichend
dimensionierten Installations- oder Flexrohren zu
verlegen. Werden Leitungen an Wänden oder im Gebäude
verlegt, so sind diese ebenfalls in ausreichend
dimensionierten Installationsrohren zu verlegen.

Werden die Leitungen durch Erdreich geführt, so sind
sie in geeigneten Schutzrohren zu verlegen. Bei Ein-
und Austritt sind die Leitungen permanent vor
Beschädigungen durch z.B. Geräte zur Rasenpflege zu
schützen. Der Schutz kann z.B. durch Sockelsteine
ausgeführt werden. Leitungsführungen im Erdreich sind
frostsicher auszuführen.  Es müssen für die
Erdverlegung geeignete Kabel verwendet werden (z.B.
H1Z2Z2-K)

Abbildung 20: Gepflasterter Bereich vor dem
Bertiebsgebäude

Der genaue Kabelweg hängt von der Positionierung der
Modultische ab. Die Kabel sollen in der Erde bis zum
Anschlussgebäude geführt werden. Es kann von einem
Kabelweg im Gebäude von 12 m ausgegangen werden. Der
Kabelgraben ist gesondert auszuweisen und wird in Pos.
1.4.55 genauer beschrieben. .

Leitung verlegen und anschließen, inkl. Material und
Lieferung frei Baustelle.
Menge: 1,000 pau

**1.4.55 Kabelgraben**
Kabelgraben Tiefe 70 cm. Inkl. 10 cm Sandschicht und
Leerrohr.

Ausheben, Leerrohrverlegung mit Zugdraht,
wiederverschließen, inkl. aller Materialien frei
Baustelle.
Menge: 10,000 m

**1.4.60 Potenzialausgleich Wechselrichter**
Der Wechselrichter sind in den Potenzialausgleich des
Gebäudes einzubinden.

Durchmesser Potenzialausgleich Wechselrichter: mind. 6
mm2
Material: Kupfer oder gleichwertig
Farbe des Kabels: grün-gelb

Werden Leitungen an Wänden oder im Gebäude verlegt, so
sind diese ebenfalls in ausreichend dimensionierten
Installationsrohren zu verlegen.

Werden die Leitungen durch Erdreich geführt, so sind
sie in geeigneten Schutzrohren zu verlegen. Bei Ein-
und Austritt sind die Leitungen permanent vor
Beschädigungen durch z.B. Geräte zur Rasenpflege zu
schützen. Der Schutz kann z.B. durch Sockelsteine
ausgeführt werden. Leitungsführungen im Erdreich sind
frostsicher auszuführen. Der Tiefbau ist mit
einzukalkulieren. Es müssen für die Erdverlegung
geeignete Kabel verwendet werden.

Abbildung 21: Potenzialausgleichsschiene

Leitung, Schutzrohre und weiteres Material liefern,
installieren und anschließen.
Menge: 5,000 m

**1.4.65 Potenzialausgleich Unterkonstruktion**
Die Unterkonstruktion ist nahe des Modulfeld zu erden.

Durchmesser Potenzialausgleich Unterkonstruktion: mind.
16 mm2
Material: Kupfer oder gleichwertig
Farbe des Kabels: grün-gelb
Erdungswiderstand: Max. 10 Ohm

Erder installieren, Erder anschließen und durchmessen,
inkl. Lieferung frei Baustelle.
Menge: 1,000 pau

**1.4.70 Überspannungsschutz**
Alle Leitungen die von außen in das Gebäude eingeführt
werden, sind unmittelbar nach Gebäudeeintritt mit einem
Überspannungsschutz zu versehen. Dabei ist ein
geeigneter Überspannungsableiter zu verwenden. Der
Überspannungsschutz soll in einem eigenen Aufputz
Leergehäuse installiert werden. Das Gehäuse ist in Pos.
1.4.110 getrennt auszuweisen.

Bei der Auslegung des Überspannungsschutzes ist auf
energetische Koordination zu achten. Es ist auf
Herstellergleichheit zu bereits vorhandenen
Überspannungsschützen zu achten.

Hersteller verbauter Überspannungsschutzeinrichtungen:
Fa. Dehn.

Überspannungsschutz Montieren und anschließen, inkl.
Lieferung frei Baustelle.
Menge: 1,000 St

**1.4.80 Netzanschluss**
Der Netzanschluss wird bereits bauseits teilweise
vorgerüstet. Folgende Komponenten werden Bauseits
installiert:

- Internetverbindung via RJ45
- Energiemessgerät zur Messung der Einspeisung
- Leistungsanschluss auf Klemme

Der NA-Schutz nach VDE-AR-N 4105 soll durch den
Auftragnehmer über den im Wechselrichter integrierten
NA-Schutz realisiert werden. Die Wechselrichterleistung
soll zunächst gemäß § 9 Absatz 2 EEG 2023 auf 60 %  der
Modulleistung reduziert werden.

Abbildung 22: NSHV

PV-Anlage anschließen inkl. Material und Lieferung frei
Baustelle.
Menge: 1,000 pau

**1.4.90 Leitungsverlegung Wechselrichter - Unterverteilung**
Die Leitung vom Wechselrichter soll im Gebäude mit
Hilfe einer Kernbohrung durch die Wand in den
benachbarten Raum geführt werden. In diesem Raum
befindet sich die Unterverteilung und der
Anschlusspunkt.
Die Kabel sollen dabei in geeigneten Installationrohren
geführt werden. Die Länge der Leitungen kann mit ca. 8
m angenommen werden. Die Kernbohrung soll in Pos.
1.4.100 gesondert betrachtet werden.

Leistungskabel:
Kabeltyp: NYY-J
Querschnitt: mind. 16 mm2

Internetkabel:
Kabeltyp:  mind. Cat7

Leitung an der Wand in einem geeigneten
Installationsrohr verlegen, inkl. Material und
Lieferung frei Baustelle.
Menge: 8,000 m

**1.4.100 Kernbohrung inkl. Brandschottung**
Durchmesser 30-40 mm.

Kernbohrung durchführen und anschließend brandschotten,
inkl. Material und Lieferung frei Baustelle.
Menge: 1,000 St

**1.4.110 Aufputz Leergehäuse**
Maße 250x200 mm

Montieren, inkl. Material und Lieferung frei Baustelle.
Menge: 1,000 St

**1.4.120 Erdarbeiten**
Boden ausheben und auf dem Gelände des Pumpwerks
lagern.

Bodenklasse 3-4
Menge: 10,000 m3

**1.4.130 Abtransport & Entsorgung**
Bodenaushub vom Oberboden des Pumpwerks zu einer
Deponie abtransportieren und entsorgen.

Boden unkontaminiert und frei von Altlasten.
Menge: 10,000 m3

**1.4.140 Bodenverbesserungsschicht**
Bodenverbesserungsschicht aus Kiessand der Bodengruppe
GW oder GI nach DIN 18196.

Dicke: 10 cm

Bodenverbesserungsschicht aufbringen und verdichten
inkl. Material und Lieferung frei Baustelle.
Menge: 100,000 m2

#### Abschnitt 1.5 Zusätzliche Dienstleistungen

**1.5.10 Dokumentation**
Die Anlagendokumentation ist zweifach in gedruckter
Ausführung gesammelt und strukturiert in einem Ordner
sowie einmal in digitaler Form zu übergeben.

Die Dokumentation hat zwingend zu beinhalten:

- bemaßter Belegungsplan inklusive Adressierung der
Module
- Stringverlegungsplan mit Angabe zum verwendeten
Querschnitt und genauem Verlauf im Belegungsplan
- Messprotokolle
- Installationsbescheinigung
- Konformitätsbescheinigung der relevanten  verwendeten
Produkte
- Brand- & Überspannungsschutz
- Bedienungsanleitung
- Kurzbedienungsanleitung
- Installationsbescheinigung, Fachbauleitererklärung
und Facherrichterbescheinigung für PV-Anlage und das
Elektrounternehmen
- Abnahme-/Übergabe-/ und Einweisungsprotokolle
- Wartungsanweisung für den Auftraggeber
- Prüfbescheinigung nach DIN VDE 0126-23-1
- Handschriftlich angepasste E-Plan Dokumentation

Komplett zusammengestellt liefern und dem Bauherrn
übergeben.
Menge: 2,000 St

**1.5.20 Inbetriebnahme und Funktionsprüfung des kompletten Systems**
Inbetriebnahme der Photovoltaikanlage unter Anwendung
der DIN VDE 100-712 und DIN VDE 0126-23-1 inkl. aller
Anlagenteile und des herstellerseitigen Anlagenportals.

Inbetriebnahmeprüfung gemäß DIN EN 62446 (VDE
0126-23-1) für netzgekoppelte Photovoltaiksysteme inkl.
aller geforderten Protokolle und Messungen.

Einbindung der Anlage in Portale zur
Anlagenüberwachung.
Menge: 2,000 St

**1.5.30 Einweisung**
Einweisung des Betriebspersonals beim Auftraggeber für
1-10 Personen organisieren und durchführen.

Die Einweisung bzw. Schulung ist zu dokumentieren und
per Einweisungsprotokoll dem Auftraggeber nachzuweisen.
Menge: 2,000 pau

**1.5.40 Kennzeichnung**
Der Wechselrichter ist dauerhaft haltbar und gut lesbar
zu kennzeichnen weiße Schilder aus Resopal mit
schwarzer Schrift.

Am Anschluss des Notstromaggregats ist ein
Hinweisschild dauerhaft haltbar und gut lesbar mit dem
Text "Vor Inbetriebnahme des Notstromaggregats
Photovoltaikanlage abschalten" anzubringen.

Komplett liefern, anbringen.
Menge: 2,000 St

**1.5.50 Anmeldung beim Netzbetreiber**
Die Inbetriebnahme bzw. Fertigstellung inkl. aller
erforderlichen Protokolle ist dem Netzbetreiber
anzuzeigen.

Eine Meldebestätigung ist schriftlich vorzulegen.
Menge: 2,000 St

#### Abschnitt 1.6 Regiestunden

*Hinweis*
Stundenlohnarbeiten (lt. § 15 VOB/B) für angeordnete
Zusatzarbeiten.

Für nachfolgende Positionen gilt:
Wenn Stundenlohnarbeiten anfallen, gelten folgende
Verrechnungssätze, in denen Akkordausgleich,
Unternehmerzuschlag, Schmutzgeld, Fahrgeld, Auslösung,
Soziallasten, Überstundenzuschläge u.Ä. einzurechnen
sind.

Anmerkung:

Der Auftragnehmer hat keinen Rechtsanspruch auf die
nachfolgenden Lohnarbeitsstunden. Die vg.
Lohnarbeitsstunden dürfen nur auf die Anweisung der
Fachbauleitung abgerufen werden. Die Stunden- und
Materialnachweise müssen täglich von der Bauleitung
unterschrieben werden. Bei anderweitigem Vorgehen
besteht keine Anerkennung der Leistung bzw.
Vergütungsanspruch!

**1.6.10 Ingenieurstunden**
Ingenieurstunden für Arbeiten auf Nachweis lt.
vorstehenden Bedingungen.
Menge: 1,000 St

**1.6.20 Elektromeisterstunden**
Elektromeisterstunden für Arbeiten auf Nachweis lt.
vorstehenden Bedingungen.
Menge: 1,000 St

**1.6.30 Monteurstunden (Facharbeiter)**
Monteurstunden (Facharbeiter) für Arbeiten auf Nachweis
lt. vorstehenden Bedingungen.
Menge: 1,000 St

**1.6.40 Monteurstunden (Auszubildende/Montagehelfer)**
Monteurstunden (Auszubildende/Montagehelfer)für
Arbeiten auf Nachweis lt. vorstehenden Bedingungen.
Menge: 1,000 St
